# Neubau Brücke Heuweg
Angebotsaufforderung (GAEB DA 2000 1.2, DA83)
Projekt: Neubau B
Währung: EUR
Erstellt mit: G&W CALIFORNIA PRO, CALIFORNIA PRO, 11.11.2025

## Prüfingenieur LV
Datum: 11.11.2025

*Hinweis*
Grundlagen

Es gelten die Verordnung über staatlich anerkannte Sachverständige nach der Landesbauordnung (SV-VO) und die Allgemeine Verwaltungsgebührenordnung (AVerwGebO NRW).

Grundlage der durch den Bieter ermittelten, anrechenbaren Kosten des Angebotes sind die Kosten der Kostenschätzung vom ................. (siehe Anlage 3 ).

Anrechenbare Kosten für die Brücke:
.................................................€
(vom Bieter einzusetzen)

Auf der Grundlage der Allgemeinen Verwaltungsgebührenordnung (AVerwGebO NRW), Anlage 3 stuft der Bieter das Projekt in die Bauwerksklasse ............ein.
(vom Bieter einzusetzen)

Volle Gebühr gemäß AVerwGebO NRW Nr. 2.1.5.2
.................................................€
(vom Bieter einzusetzen)

### 1 Titel 1 - Prüfungen

**1.1 Prüfung der Standsicherheitsnachweise**
Prüfung der Standsicherheitsnachweise
Prüfung der Standsicherheitsnachweise der Ingenieurbauwerke auf die Übereinstimmung mit den gültigen Vorschriften, Richtlinien und Grenzwerten unter anderem auf der Grundlage der ZTV- ING, der RIZ-ING, der TL/TP-ING, der RAB-ING, der gültigen Eurocodes in der Fassung der DIN  Fachberichte 100, 101, 102, 103, 104 und der gültigen DIN(EN) Normen, Richtlinien ARS, ELTB (Eisenbahnspezifische Liste technischer Bestimmungen, z.B. DS 804).
Gemäß der AVerwGebo NRW Nr. 2.4.8.1 1/1 der Gebühr der Tarifstelle 2.1.5.
Einschließlich aller Nachweise und Berechnungen.
Menge: 1,000 psch

**1.2 Prüfung der Konstruktionszeichnungen**
Prüfung der Konstruktionszeichnungen

Prüfung der Konstruktionzeichnungen der Ingenieurbauwerke in statischer und konstruktiver Hinsicht auf die Übereinstimmung mit den Standsicherheitsnachweisen, den gültigen Vorschriften, Richtlinien und Grenzwerten unter anderem auf der Grundlage der ZTV- ING, der RIZ-ING, der TL/TP-ING, der RAB-ING, der gültigen Eurocodes in der Fassung der DIN Fachberichte 100, 101, 102, 103, 104 und der gültigen DIN(EN) Normen, Richtlinien ARS, ELTB (Eisenbahnspezifische Liste technischer Bestimmungen, z.B. DS 804).
Gemäß AVerwGebo NRW Nr. 2.4.8.4 1/2 der Gebühr der Tarifstelle 2.1.5.
Einschließlich aller Nachweise und Berechnungen.
Menge: 1,000 psch

**1.3 Prüfung der Bauausführung**
Prüfung der Bauausführung

Kontrolle der Bauausführung auf Übereinstimmung mit den geprüften und freigegebenen statischen Berechnungen und Konstruktionszeichnungen.
1/2 der Gebühr der Tarifstelle 2.1.5. der AVerwGebo NRW.
Die Abrechnung erfolgt nach Zeitaufwand gemäß SV-VO Abs. 2  Nr. 9 zu einem Stundensatz von ...............,... €
und Fahrtkosten von..........,....€ je gefahrenem Kilometer
(Die Angaben sind vom Auftragnehmer einzusetzen).
Menge: 1,000 psch

### 2 Titel 2 - Sonstiges

**2.1 Verrechnungssatz Prüfingenieur**
Verrechnungssatz Prüfingenieur

Stundensatz für Mitarbeiter des AN für zusätzliche Arbeiten auf ausdrückliche Anordnung des AG ausführen.
Angeboten wird für die jeweilige Arbeitskraft ein Verrechnungssatz der sämtliche Aufwendungen enthält, insbesondere den tatsächlichen Lohn mit den Zuschlägen für Gemeinkosten, Sozialbeiträge, vermögenswirksame Leistungen und dgl., sowie Lohn - bzw. Gehaltsnebenkosten. Zuschläge für Nacht-, Sonntags- und Feiertagsarbeit sind jedoch nicht eingerechnet.
Der Verrechnungssatz gilt unabhängig von der Zahl der abgerechneten Stunden.
Arbeitskraft: Prüfingenieur
Menge: 1,000 h

**2.2 Verrechnungssatz Sachbearbeiter**
Verrechnungssatz Sachbearbeiter

Stundenlohnarbeiten durch Arbeitskräfte auf Anordnung des AG ausführen, sonst wie Pos. 2.1.
Arbeitskraft: Sachbearbeiter
Menge: 1,000 h

*Hinweis: Die Arbeiten werden in.........Arbeitstagen ausgeführt*
Die Arbeiten werden in einem Zeitraum vom..............................bis..............................ausgeführt, (vom Auftragnehmer einzusetzen).
Die Bearbeitungszeit ist unbedingt anzugeben, da sichergestellt werden soll, dass der Bieter die gesamte Planungs- und Bauphase betreut.

Der Bieter weist die Qualifikationen der für die Ausführung vorgesehenen Mitarbeiter almit folgenden Unterlagen nach: ......................................................................................................................................................................................................................................................................................................................................................................................................................................................................................................................................................

Der Bieter fügt seinem Angebot folgende Referenzlisten bei: .............................................................................................................................................................................................................................................................................................................................................................................................................................................................

...................  ...............................................................
Ort, Datum  Stempel, Rechtsverbindliche Unterschrift
